# Unidad agua-agua bomba de calor geotérmica

- Propiedad del archivo: CYPE INGENIEROS, S.A.
- Formato: FIEBDC-3/2002
- Divisa: EUR
- Costes indirectos: 3.00 %
- IVA: 21.00 %

## I Instalaciones

### IC Calefacción, climatización y A.C.S.

#### ICV Unidades centralizadas de climatización

**ICV213** Ud Unidad agua-agua bomba de calor geotérmica, para calefacción, producción de A.C.S. (en combinación con un interacumulador independiente) y refrigeración activa y pasiva (en combinación con un módulo de frío independiente), modelo Diplomat Duo Optimum 4 SP "THERMIA", alimentación monofásica a 230 V, potencia frigorífica nominal 4,79 kW, EER 5,14, potencia calorífica nominal 4,09 kW, COP 4,09, potencia sonora 42 dBA, dimensiones 596x690x1538 mm, peso 140 kg, para gas refrigerante R-407C, con bombas de circulación de caudal variable clase de eficiencia energética A para los circuitos primario y secundario, compresor de tipo scroll, control de equilibrado energético, pantalla de información gráfica, resistencia eléctrica seleccionable para 1,5, 3 ó 4,5 kW, intercambiadores de acero inoxidable, válvula motorizada de 3 vías, sondas de temperatura, presostato, filtro, manómetros, válvula de seguridad y llaves de paso, con interacumulador de A.C.S. de 200 l de capacidad, modelo MBH TWS 200 y módulo de frío para refrigeración activa y pasiva. Totalmente montada, conexionada y puesta en marcha por la empresa instaladora para la comprobación de su correcto funcionamiento.
Unidad agua-agua bomba de calor geotérmica, para calefacción, producción de A.C.S. (en combinación con un interacumulador independiente) y refrigeración activa y pasiva (en combinación con un módulo de frío independiente), modelo Diplomat Duo Optimum 4 SP "THERMIA", alimentación monofásica a 230 V, potencia frigorífica nominal 4,79 kW, EER 5,14, potencia calorífica nominal 4,09 kW, COP 4,09, potencia sonora 42 dBA, dimensiones 596x690x1538 mm, peso 140 kg, para gas refrigerante R-407C, con bombas de circulación de caudal variable clase de eficiencia energética A para los circuitos primario y secundario, compresor de tipo scroll, control de equilibrado energético, pantalla de información gráfica, resistencia eléctrica seleccionable para 1,5, 3 ó 4,5 kW, intercambiadores de acero inoxidable, válvula motorizada de 3 vías, sondas de temperatura, presostato, filtro, manómetros, válvula de seguridad y llaves de paso, con interacumulador de A.C.S. de 200 l de capacidad, modelo MBH TWS 200 y módulo de frío para refrigeración activa y pasiva. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42bci025oag | Ud | Unidad agua-agua bomba de calor geotérmica, para calefacción, producción de A.C.S. (en combinación con un interacumulador independiente) y refrigeración activa y pasiva (en combinación con un módulo de frío independiente), modelo Diplomat Duo Optimum 4 SP "THERMIA", alimentación monofásica a 230 V, potencia frigorífica nominal 4,79 kW, EER 5,14, potencia calorífica nominal 4,09 kW, COP 4,09, potencia sonora 42 dBA, dimensiones 596x690x1538 mm, peso 140 kg, para gas refrigerante R-407C, con bombas de circulación de caudal variable clase de eficiencia energética A para los circuitos primario y secundario, compresor de tipo scroll, control de equilibrado energético, pantalla de información gráfica, resistencia eléctrica seleccionable para 1,5, 3 ó 4,5 kW, intercambiadores de acero inoxidable, válvula motorizada de 3 vías, sondas de temperatura, presostato, filtro, manómetros, válvula de seguridad y llaves de paso. (material) | 1.000 | 7718.40 | 7718.40 |
| mt38gir010a | Ud | Interacumulador de A.C.S. de 200 l de capacidad, modelo MBH TWS 200 "THERMIA", con serpentín de 1,5 m² de superficie de intercambio, cuba de acero vitrificado y aislamiento térmico. (material) | 1.000 | 2160.00 | 2160.00 |
| mt42bci080m | Ud | Módulo de frío para refrigeración activa y pasiva, para bomba de calor geotérmica "THERMIA". (material) | 1.000 | 7111.80 | 7111.80 |
| mt42www050 | Ud | Termómetro bimetálico, diámetro de esfera de 100 mm, con toma vertical, con vaina de 1/2", escala de temperatura de 0 a 120°C. (material) | 2.000 | 21.00 | 42.00 |
| mt37sve010c | Ud | Válvula de esfera de latón niquelado para roscar de 3/4". (material) | 4.000 | 5.95 | 23.80 |
| mt37sve010d | Ud | Válvula de esfera de latón niquelado para roscar de 1". (material) | 2.000 | 9.81 | 19.62 |
| mo005 | h | Oficial 1ª instalador de climatización. (mano de obra) | 7.187 | 19.42 | 139.57 |
| mo104 | h | Ayudante instalador de climatización. (mano de obra) | 7.187 | 17.86 | 128.36 |
| % | % | Costes directos complementarios | 2 % | 17343.55 | 346.87 |
|  |  | Costes directos |  |  | 17690.42 |
